# JVA Heinsberg Rahmenvertrag Videoanlage 2026
Angebotsaufforderung (GAEB DA XML 3.3, DA83)
Projekt: JVA Hein
Währung: EUR
Auftraggeber: Bau- und Liegenschaftsbetrieb NRW, NL Aachen, Mies-van-der-Rohe-Straße 10, 52074 Telefon 0241-43510-0, Fax 0241-43510-198, E-Mail 0241-ac.poststelle@blb.nrw.de
Erstellt mit: FUTURA, FUTURA Version 9.1.03.77, 04.11.2025

## 063 Gefahrenmeldeanlagen

### Titel 01 Videoanlagen

#### Untertitel 01.01 Einarbeitung

**01.01.0010 Einarbeitungspauschale Videoanlagen**
Aufgrund des Anlagenumfangs und zur Sicherstellung eines reibungslosen und ordnungsgemäßen Anlagenbetriebs wird vom AN erwartet, dass ca. 3 Wochen vor Vertragsbeginn eine intensive Einarbeitung der im Objekt eingesetzten Mitarbeiter in die Videoanlagen durch die Firma, die die Anlage zuvor betreut hat, durchführen lässt. An dem Termin soll auch eine Information über den Ablauf der Fassadendetektion erfolgen. Es sollen min. 2 Mitarbeiter eingewiesen werden, damit im Urlaubs- und im Krankheitsfall eine Vertretung gewährleistet ist.
Der sich aufgrund der Einarbeitung ergebende Aufwand wird über entsprechnedne Einarbeitungspauschalen abgegolten. Die Einarbeitung wird mit max. 5 Arbeitstagen angesetzt. Sollte mehr Schulungsbedarf erforderlich sein, so sind die Kosten der weiteren Einarbeitung vom AN zu tragen.

Nach erfolgter Einarbeitung ist schriftlich zu dokumentieren, welche Mitarbeiter in die Anlage eingearbeitet wurden und dass alle für die Leistungserbringung relevanten Unterlagen und Angaben vorliegen. Sollten Unterlagen oder Angaben fehlen, ist dies entsprechend zu vermerken.

Zur Nachweisführung, dass eine Einweisung stattgefunden hat, ist mit der Rechnung ein der Vorgängerfirma gegengezeichneter Nachweis über die erfolgte Einarbeitung mit Angabe der Einarbeitungstage und Uhrzeiten vorzulegen.
Menge: 1,000 psch
DIN 276-81: 3260
Kostengruppe DIN 276 2018-12: 400000000

#### Untertitel 01.02 Wartung Videoanlagen - Kameras

**01.02.0010 Wartung 188 CCD-Kameras Außenkreis 2x jährlich**
*** gemäß Ausführungsbeschreibung 0001
188 CCD-Kameras
Als Einzelpreis ist der Preis je Wartung anzugeben. Der Gesamtpreis ist der Preis für die Gesamtzahl der Wartungen innerhalb der Vertragslaufzeit. Bei einer Vertragslaufzeit von 2 Jahren mit 2 Wartungen ergibt sich eine Gesamtzahl von 4 Wartungen im Vertragszeitraum. Die Wartungen sind halbjährlich gleichmäßig über das Jahr verteilt auszuführen.

Reinigen, Justage, Sichtkontrolle, Funktionstest und Abgleich
188 CCD-Kameras reinigen und justieren.
Sichtkontrolle der Kameras, der Verbindungen und der Schutzeinrichtungen auf Vollständigkeit, Beschädigung, Korrosion und Befestigung durchführen.
Bei Bedarf zur Wiederherstellung des Sollzustandes: Nachziehen von losen Verbindungen, Anschlüssen, Abdeckungen, Halterungen u.ä.
Alle Funktionen, Komponenten und Zustände, insb. der Kameras und Stellmotoren, auf Betriebssicherheit und Wirksamkeit kontrollieren.
Energieversorgung, insb. Notstrom, Hauptschalter, Sicherungen, Spannung prüfen und Belastungs- und Kapazität der Batterien/Akkumulatoren nach Herstellerangaben prüfen.
Anlagenkennzeichnung (Beschilderung, Typenschild/Zulassungszeichen) auf Vorhandensein prüfen und die Herstellerdaten und technischen Merkmalein der Bestandsliste ergänzen bzw. korrigieren.
Abgleich durchführen, bei Bedarf die Kameras nachpegeln und einmessen.
Menge: 4,000 St
DIN 276-81: 3260
Kostengruppe DIN 276 2018-12: 400000000

**Ausführungsbeschreibung 0001 Ausführungsbeschreibung**
*Ausführungsbeschreibung*
|  | Wartungsplan JVA Heinsberg |  |  |  |  |
| --- | --- | --- | --- | --- | --- |
|  |  |  |  | durchzuführende | Anzahl der |
| Pos. | Anlage / Geräte | Fabrikat | Menge | Arbeiten | jährlichen |
|  |  |  |  |  | Wartungen |
| 1 | Kameratechnik |  |  |  |  |
| 1.1 | CCD-Kameras Ausenkreis Analog | Ikegami | 34 | Reinigen, Justage, Abgleich | 2 |
| 1.2 | CCD-Kameras Ausenkreis IP | BOSCH | 3 | Reinigen, Justage, Abgleich | 2 |
| 1.3 | CCD-Kameras Beobachtung Analog | BOSCH | 9 | Reinigen, Justage, Abgleich | 2 |
| 1.4 | CCD-Kameras Beobachtung IP | BOSCH | 7 | Reinigen, Justage, Abgleich | 2 |
| 1.5 | CCD-Kameras BGH IP | BOSCH | 5 | Reinigen, Justage, Abgleich | 2 |
| 1.6 | CCD-Kameras Autodome Analog | Geutebrück | 14 | Reinigen, Justage, Abgleich | 2 |
| 1.7 | CCD-Kameras Autodome IP | BOSCH | 18 | Reinigen, Justage, Abgleich | 2 |
| 1.8 | CCD-Kameras Dachflächen Analog | Ikegami | 6 | Reinigen, Justage, Abgleich | 2 |
| 1.9 | CCD-Kameras Fassade Analog | Ikegami | 41 | Reinigen, Justage, Abgleich | 2 |
| 1.10 | CCD-Kameras Fassade IP | BOSCH | 3 | Reinigen, Justage, Abgleich | 2 |
| 1.11 | CCD-Kameras Freigängerhaus IP | BOSCH | 2 | Reinigen, Justage, Abgleich | 2 |
| 1.12 | CCD-Kameras Mediengang Analog | BOSCH | 11 | Reinigen, Justage, Abgleich | 2 |
| 1.13 | CCD-Kameras Mediengang IP | BOSCH | 1 | Reinigen, Justage, Abgleich | 2 |
| 1.14 | CCD-Kameras H7 / Küche Analog | BOSCH | 4 | Reinigen, Justage, Abgleich | 2 |
| 1.15 | CCD-Kameras H7 / Küche IP | BOSCH | 1 | Reinigen, Justage, Abgleich | 2 |
| 1.16 | CCD-Kameras Zaunkamera Analog | Ikegami | 50 | Reinigen, Justage, Abgleich | 2 |
| 1.17 | CCD-Kameras Zaunkamera IP | BOSCH | 5 | Reinigen, Justage, Abgleich | 2 |
| 1.18 | CCD-Kameras Verwaltung Analog | Ikegami / Geutebrück | 5 | Reinigen, Justage, Abgleich | 2 |
| 1.19 | CCD-Kameras Werkhalle 3 IP | BOSCH | 3 | Reinigen, Justage, Abgleich | 2 |

**01.02.0020 Wartung Kameraanschlusskasten**
*** gemäß Ausführungsbeschreibung 0002
134 Kameraanschlusskasten
Als Einzelpreis ist der Preis je Wartung anzugeben. Der Gesamtpreis ist der Preis für die Gesamtzahl der Wartungen innerhalb der Vertragslaufzeit. Bei einer Vertragslaufzeit von 2 Jahren mit 2 Wartungen ergibt sich eine Gesamtzahl von 4 Wartungen im Vertragszeitraum. Die Wartungen sind halbjährlich gleichmäßig über das Jahr verteilt auszuführen.

Funktionsprüfung und Reinigen
134 Kameraanschlusskasten reinigen und auf Funktion überprüfen.
Sichtkontrolle der Kameraanschlusskasten, der Verbindungen und der Schutzeinrichtungen auf Vollständigkeit, Beschädigung, Korrosion und Befestigung durchführen.
Bei Bedarf zur Wiederherstellung des Sollzustandes: Nachziehen von losen Verbindungen, Anschlüssen, Abdeckungen, Halterungen u.ä.
Alle Funktionen, Komponenten und Zustände, auf Betriebssicherheit und Wirksamkeit kontrollieren.
Energieversorgung, insb. Notstrom, Hauptschalter, Sicherungen, Spannung prüfen und Belastungs- und Kapazität der Batterien/Akkumulatoren nach Herstellerangaben prüfen.
Menge: 4,000 St
DIN 276-81: 3260
Kostengruppe DIN 276 2018-12: 400000000

**Ausführungsbeschreibung 0002 Ausführungsbeschreibung**
*Ausführungsbeschreibung*
| Pos. | Anlage / Geräte | Fabrikat | Menge | durchzuführende / Arbeiten | Anzahl der / jährlichen |
| --- | --- | --- | --- | --- | --- |
| 2. | Aussenbeleuchtung / Maste |  |  |  |  |
| 2.1 | Kameraanschlusskasten für 1 Mastkamera | Geutebrück | 69 | Funktionsprüfungen, Reinigen | 2 |
| 2.2 | Kameraanschlusskasten für 2 Kameras | Geutebrück | 13 | Funktionsprüfungen, Reinigen | 2 |
| 2.3 | Kameraanschlusskasten für 3 Kameras | Geutebrück | 3 | Funktionsprüfungen, Reinigen | 2 |
| 2.4 | Kameraanschlusskasten für 1 AutoDome | Geutebrück | 9 | Funktionsprüfungen, Reinigen | 2 |
| 2.5 | Kameraanschlusskasten für 1 Mastkamera + 1x Dome | Geutebrück | 16 | Funktionsprüfungen, Reinigen | 2 |
| 2.6 | Kameraanschlusskasten für 1 Kamera, Wandmontage | Geutebrück | 24 | Funktionsprüfungen, Reinigen | 2 |

#### Untertitel 01.03 Wartung Videoanlage - Zentraltechnik

**01.03.0010 Wartung Videoserver und dazugehörige Anlagen 2x jährlich**
*** gemäß Ausführungsbeschreibung 0003
528 Videoserver und dazugehörige Anlagen
Als Einzelpreis ist der Preis je Wartung anzugeben. Der Gesamtpreis ist der Preis für die Gesamtzahl der Wartungen innerhalb der Vertragslaufzeit. Bei einer Vertragslaufzeit von 2 Jahren mit 4 Wartungen ergibt sich eine Gesamtzahl von 8 Wartungen im Vertragszeitraum. Die Wartungen sind quartalsmäßig gleichmäßig über das Jahr verteilt auszuführen.

528 Funktionsprüfungen, funktionserhaltendes Reinigen, Abgleich
528 Videoserver und dazugehörige Anlagen prüfen. Sichtkontrolle der Verbindungen und der Schutzeinrichtungen auf Vollständigkeit, Beschädigung, Korrosion und Befestigung.
Bei Bedarf zur Wiederherstellung des Sollzustandes: Nachziehen von losen Verbindungen, Anschlüssen, Abdeckungen, Halterungen u.ä.
Alle Funktionen, Komponenten und Zustände, insb. der Bedien- und Anzeigeeinrichtungen auf Betriebssicherheit und Wirksamkeit kontrollieren.
Schutzeinrichtungen prüfen und funktionserhaltendes Reinigen
Energieversorgung, insb. Notstrom, Hauptschalter, Sicherungen, Spannung prüfen und Belastungs- und Kapazität der Batterien/Akkumulatoren nach Herstellerangaben prüfen.
Anlagenkennzeichnung (Beschilderung, Typenschild/Zulassungszeichen) auf Vorhandensein prüfen und und die Herstellerdaten und technischen Merkmale in der Bestandsliste ergänzen bzw. korrigieren.
Abgleich durchführen und Prüfen und bei Bedarf einstellen von Datum/Uhrzeit
Menge: 4,000 St
DIN 276-81: 3260
Kostengruppe DIN 276 2018-12: 400000000

**Ausführungsbeschreibung 0003 Ausführungsbeschreibung**
*Ausführungsbeschreibung*
| Pos. | Anlage / Geräte | Fabrikat | Menge | durchzuführende / Arbeiten | Anzahl der / Jährlichen Wartungen |
| --- | --- | --- | --- | --- | --- |
| 3 | Video Zentraltechnik |  |  |  |  |
| 3.1 | GeViScope Videoserver | Geutebrück | 6 | Soft- u. Hardwaretest | 2 |
| 3.2 | Gcore Videoserver | Geutebrück | 4 | Soft- u. Hardwaretest | 2 |
| 3.2 | Gcore Videoserver Werkhalle 3 | Geutebrück | 1 | Soft- u. Hardwaretest | 2 |
| 3.3 | GSIM Server | Geutebrück | 1 | Soft- u. Hardwaretest | 2 |
| 3.4 | GSIM Server Havarie | Geutebrück | 1 | Soft- u. Hardwaretest | 2 |
| 3.5 | Raid-System | Geutebrück | 3 | Soft- u. Hardwaretest | 2 |
| 3.6 | LWL-Dreikanal-Sendermodul CRT103 | Teleste | 5 | Funktionsprüfungen, Reinigen | 2 |
| 3.7 | LWL-Dreikanal-Empfängermodul CRT103 | Teleste | 5 | Funktionsprüfungen, Reinigen | 2 |
| 3.8 | LWL-Einkanal-Sendermodul CPT-321 | Teleste | 147 | Funktionsprüfungen, Reinigen | 2 |
| 3.9 | LWL-Einkanal-Sendermodul CPR-321 | Teleste | 147 | Funktionsprüfungen, Reinigen | 2 |
| 3.10 | LWL-Einkanal-Sendermodul CPT-101 | Teleste | 5 | Funktionsprüfungen, Reinigen | 2 |
| 3.11 | LWL-Einkanal-Sendermodul CPR-101 | Teleste | 5 | Funktionsprüfungen, Reinigen | 2 |
| 3.12 | Optischer 1 Kanal Video-Empfänger | Teleste | 177 | Funktionsprüfungen, Reinigen | 2 |
| 3.13 | Multifunktions-Bediengerät MBeg/GCT-3x-LAN | Geutebrück | 4 | Funktionsprüfungen, Reinigen | 2 |
| 3.14 | Axis M7116 Video Decoder | Axis | 6 | Soft- u. Hardwaretest | 2 |
| 3.15 | GeViS-Contact-Lan mit Erweiterungsmodul | Geutebrück | 1 | Soft- u. Hardwaretest | 2 |
| 3.16 | Switche | Netgear / Allnet | 10 | Soft- u. Hardwaretest | 2 |

#### Untertitel 01.04 Wartung Videoanlage - Bedienplatztechnik

**01.04.0010 Wartung GSIM Videoclients PC´s und Monitore 2x jährlich**
*** gemäß Ausführungsbeschreibung 0004
11 GSIM Videoclients PC´s und Monitore, Marke STEP PC
Als Einzelpreis ist der Preis je Wartung anzugeben. Der Gesamtpreis ist der Preis für die Gesamtzahl der Wartungen innerhalb der Vertragslaufzeit. Bei einer Vertragslaufzeit von 2 Jahren mit zwei Wartungen ergibt sich eine Gesamtzahl von 4 Wartungen im Vertragszeitraum.

11 Reinigen, Sichtkontrolle und Abgleich
11 GSIM Videoclients PC´s und Monitore reinigen und Abgleich durchführen.
Sichtkontrolle der Videoclients PCs und Monitors, der Verbindungen und der Schutzeinrichtungen auf Vollständigkeit, Beschädigung, Korrosion und Befestigung durchführen.
Alle Funktionen, Komponenten und Zuständen insb. der Bedien- und Anzeigeeinrichtungen auf Betriebssicherheit und Wirksamkeit kontrollieren.
Bei Bedarf zur Wiederherstellung des Sollzustandes: Nachziehen von losen Verbindungen, Anschlüssen, Abdeckungen, Halterungen u.ä.
Energieversorgung, insb. Notstrom, Hauptschalter, Sicherungen, Spannung prüfen und Belastungs- und Kapazität der Batterien/Akkumulatoren nach Herstellerangaben prüfen.
Anlagenkennzeichnung (Beschilderung, Typenschild/Zulassungszeichen) auf Vorhandensein prüfen und und die Herstellerdaten und technischen Merkmale in der Bestandsliste ergänzen bzw. korrigieren.
Menge: 4,000 St
DIN 276-81: 3260
Kostengruppe DIN 276 2018-12: 400000000

**Ausführungsbeschreibung 0004 Ausführungsbeschreibung**
*Ausführungsbeschreibung*
| Pos. | Anlage / Geräte | Fabrikat | Menge | durchzuführende / Arbeiten | Anzahl der / Jährlichen Wartungen |
| --- | --- | --- | --- | --- | --- |
| 4 | Bedienplatztechnik Video |  |  |  |  |
| 4.1 | Plasma 58" Full-HD | Panasonic | 3 | Reinigen, Abgleich | 2 |
| 4.2 | GSIM Videoclients PC´s SIZE | STEP PC | 4 | Reinigen, Abgleich | 2 |
| 4.3 | GSIM Videoclients PC´s Aussenpforte | STEP PC | 2 | Reinigen, Abgleich | 2 |
| 4.4 | GSIM Videoclients PC´s Feindurchsuchung | STEP PC | 1 | Reinigen, Abgleich | 2 |
| 4.5 | GSIM Videoclients PC´s Freigänger | STEP PC | 1 | Reinigen, Abgleich | 2 |

#### Untertitel 01.05 Instandsetzung Videoanlage

*Hinweis: Hinweistext*
Die Stundenlohnarbeiten gelten für die Instandsetzung der Videoanlagen, Positionen 01.02-01.04 und
Zur Ausführung der Instandsetzungsleistungen ist grundsätzlich nur Fachpersonal entsprechend der für die fachgerechte Ausführung erforderlichen Qualifikation einzusetzen. Sollte z.B. für Leistungen, die ein Facharbeiter aufgrund seiner fachlichen Qualifikation ausführen darf, ein Meister oder Techniker eingesetzt werden, dürfen für diese Leistungen nur Stundensätze des Facharbeiters abgerechnet werden.

**01.05.0010 Stundenlohnarbeiten Meister**
Stundenlohnarbeiten - Meister
Bei dem angegebenen Stundenvolumen handelt es sich um ein geschätztes Stundenvolumen über die Vertragslaufzeit.
Abgerechnet wird nach dem tatsächlich erbrachten Stundenvolumen. Dementsprechend kann die Summe der innerhalb der Vertragslaufzeit erbrachten Meisterstunden höher oder niedriger als veranschlagt ausfallen.
Ein Anspruch auf Vergütung des angegebenen Stundenvolumens besteht nicht.
Menge: 25,000 St
DIN 276-81: 3260
Kostengruppe DIN 276 2018-12: 400000000

**01.05.0020 Stundenlohnarbeiten Facharbeiter**
Stundenlohnarbeiten - Facharbeiter
Bei dem angegebenen Stundenvolumen handelt es sich um ein geschätztes Stundenvolumen über die Vertragslaufzeit.
Abgerechnet wird nach dem tatsächlich erbrachten Stundenvolumen. Dementsprechend kann die Summe der innerhalb der Vertragslaufzeit erbrachten Meisterstunden höher oder niedriger als veranschlagt ausfallen.
Ein Anspruch auf Vergütung des angegebenen Stundenvolumens besteht nicht.
Menge: 75,000 St
DIN 276-81: 3260
Kostengruppe DIN 276 2018-12: 400000000

**01.05.0030 Stundenlohnarbeiten Techniker**
Stundenlohnarbeiten - Techniker
Bei dem angegebenen Stundenvolumen handelt es sich um ein geschätztes Stundenvolumen über die Vertragslaufzeit.
Abgerechnet wird nach dem tatsächlich erbrachten Stundenvolumen. Dementsprechend kann die Summe der innerhalb der Vertragslaufzeit erbrachten Meisterstunden höher oder niedriger als veranschlagt ausfallen.
Ein Anspruch auf Vergütung des angegebenen Stundenvolumens besteht nicht.
Menge: 75,000 St
DIN 276-81: 3260
Kostengruppe DIN 276 2018-12: 400000000

**01.05.0040 Stundenlohnarbeiten Helfer**
Stundenlohnarbeiten - Helfer
Bei dem angegebenen Stundenvolumen handelt es sich um ein geschätztes Stundenvolumen über die Vertragslaufzeit.
Abgerechnet wird nach dem tatsächlich erbrachten Stundenvolumen. Dementsprechend kann die Summe der innerhalb der Vertragslaufzeit erbrachten Meisterstunden höher oder niedriger als veranschlagt ausfallen.
Ein Anspruch auf Vergütung des angegebenen Stundenvolumens besteht nicht.
Menge: 15,000 St
DIN 276-81: 3260
Kostengruppe DIN 276 2018-12: 400000000

**01.05.0050 An-/Abfahrtpauschale**
Pauschale für An-/Abfahrt je Auftrag.
Sollten zur Ausführung eines Auftrags mehrere An-/Abfahrten notwendig sein, wird im Regelfall die An-/Abfahrt nur einmal vergütet. Ausnahmen sind mit dem AG im Vorfeld gesondert abzustimmen.
Bei dem angegebenen An- und Abfahrtsvolumen handelt es sich um einen geschätzten Wert über die Vertragslaufzeit.
Abgerechnet wird nach den tatsächlich erbrachten An- und Abfahrten. Dementsprechend kann die Menge höher oder niedriger als veranschlagt ausfallen.
Ein Anspruch auf Vergütung des angegebenen An- und Abfahrtsvolumen besteht nicht.
Menge: 50,000 St
DIN 276-81: 3260
Kostengruppe DIN 276 2018-12: 400000000

#### Untertitel 01.06 Übergabe an Nachfolgefirma

**01.06.0010 Übergabe Videoanlagen an Nachfolgefirma**
Sie werden von der Firma, die die Wartung derzeit macht eingebarbeitet. Bei Vertragsende erwarten wir von Ihnen ebenfalls eine neue Firma einzuarbeiten. Hier sind ebenfalls mindestens 2 Mitarbeiter einzuweisen.
Die Übergabe bzw. die Einweisung der Nachfolgefirma ist zu dokumentieren und dem AG nachzuweisen und muss eine Übergabe aller relevanten Unterlagen beinhalten. Ein Nachweis über die vollumfängliche Übergabe ist mit Datum der Einweisung und der Uhrzeiten mit der Rechnung vorzulegen.
Die Übergabe muss in Absprache mit der Nachfolgefirma spätestens innerhalb von 3 Wochen vor Vertragsene erfolgen. Der zeitliche Aufwand zur Einarbeitung der neuen Firma wird je nach Anlagenkenntnissen der Folgefirma mit einem Zeitaufwand von bis zu 5 Arbeitstagen anzusetzen.

Der sich aufgrund der Einarbeitung ergebende Aufwand wird über entsprechenden Einarbeitungspauschalen abgegolten.
Menge: 1,000 psch
DIN 276-81: 3260
Kostengruppe DIN 276 2018-12: 400000000
